# Kita Brieselang Gottlieb Daimler
Angebotsaufforderung (GAEB DA XML 3.1, DA83)
Projekt: 21217_Brie_Kita GDS
Währung: EUR
Vergabeart: Öffentliche Ausschreibung
Eröffnung: 11.03.2026 09:00:00
Ausführungsbeginn: 15.11.2022
Ausführungsende: 15.12.2022
Auftraggeber: PST GmbH, Eisenbahnstraße 26, 14542 Werder/Havel, Deutschland, E-Mail dubrau@pst-gmbh.de
Erstellt mit: NEVARIS/ GXML Toolbox V3.3 R20230503, NEVARIS 24.1.0, 06.02.2026

## Zusätzliche technische Vorbemerkungen zum Leistungsverzeichnis
1. Beschreibung der Baumaßnahme

Bei der Baumaßnahme handelt es sich um den Neubau einer zweigeschossigen Kindertagesstätte in Brieselang.
Das Gebäude wird in Massivbauweise erstellt. Das geplante Bauvorhaben befindet sich im Geltungsbereich des Bebauungsplans
„Am Pappelweg“ Nr. 1/ 5 92-VI, Fassung Juni 1996.
Bestandteil des Loses Fliesen-/ Plattenarbeiten sind die Lieferung und Verlegung von Boden- und Wandfliesen in Aufenthaltsräumen, Sanitär-/Nebenräumen sowie auf Treppenstufen, inklusive Untergrundvorbereitung, Abdichtungsarbeiten etc.

2. Angaben zur Baustelle
2.1. Lage der Baustelle

Postalische Adresse:  Gottlieb- Daimler- Straße 35
  14656 Brieselang

Bauherr:  Gemeinde Brieselang
  Am Markt 3
  14656 Brieselang

Die Baustellenzufahrt erfolgt über die Hauffstraße. Die Gottlieb- Daimler- Straße, als andere angrenzende Zufahrtsstraße,
sollte nur nach Rücksprache mit dem Bauherrn der Gemeinde Brieselang genutzt werden.

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
3. Arbeitsschutz und Unfallverhütung - Allgemeine Hinweise

Bei den Baumaßnahmen sind allgemein die Arbeitsschutz- und Unfallverhütungsvorschriften der Berufsgenossenschaft einzuhalten.

Einrichtungen zur Erste- Hilfe- Versorgung (Erste- Hilfe- Material) sowie für eine sofortige Bekämpfung von Entstehungsbränden
(Pulver, Feuerlöscher) sind vorzuhalten und augenfällig gemäß Sicherheitsregeln für die Ausrüstung für die Arbeitsstätten mit Feuerlöschern (ZH 1/201) und UVV-Sicherheitskennzeichnung am Arbeitsplatz zu kennzeichnen.

Auf der Baustelle muss ständig ein betriebsbereites (Funk-) Telefon zur Benachrichtigung von Rettungsmannschaften vorgehalten werden. Vom AN wird ein Ersthelfer benannt, der für die Leistung von Erster Hilfe, zur Kontrolle der Meldeeinrichtungen sowie zur Überprüfung des Erste- Hilfe- Materials vor Ort verantwortlich ist.
Zusätzlich wird eine Rettungskette mit der örtlich zuständigen Rettungsleitstelle abgestimmt.

4. Art und Umfang der Leistung

Der Auftrag umfasst alle Arbeiten, Lieferungen von Baustoffen und sonstigen Leistungen des AN, die zur Erstellung
der baulichen Anlage auf Grund der Leistungsbeschreibung, der Baubeschreibung und der Planunterlagen erforderlich sind, einschließlich aller Nebenleistungen.

Das Abladen des Materials und der Transport innerhalb der Baustrecke ist Angelegenheit des AN und in die Einheitspreise einzukalkulieren.

Mit den Preisen sind alle mit der Ausführung des Auftrages verbundenen Nebenleistungen entsprechend der VOB und den jeweiligen technischen Vorschriften sowie DIN- Vorschriften einschließlich sämtlicher Lohn- und Gehaltsnebenkosten abgegolten.

Grundlage der Vertragsbeziehungen ist die VOB, Teil B und Teil C in der aktuellsten Fassung.

Nebenleistungen in diesem Sinne sind auch die in den Besonderen Vertragsbedingungen, den Zusätzlichen  Vertragsbedingungen, im LV und in den Planunterlagen beschriebenen und geforderten Leistungen, soweit nicht im LV besondere Positionen vorgesehen sind.

Hierzu gehören insbesondere:

-  Einrichten, Vorhalten und Räumen der Baustelle mit den zur sach- und fristgerechten Durchführung der
  Bauleistung notwendigen Geräten, Maschinen, Transportmitteln und Gerüsten;
-  Allgemeine Verkehrssicherung im Bereich der Baustelle und ihrer Nebenanlagen;
-  Bei der Durchführung der Arbeiten ist besonders zu achten, dass die Anwohner, der vorbeiführende Verkehr und alle
  vorhandenen Anlagen so wenig wie möglich gestört, behindert und in Mitleidenschaft gezogen werden;
-  Für alle Dritten entstehende Schäden durch oder infolge seiner Arbeiten, auch außerhalb der Baugrube, ist der Auftragnehmer
  während der Bau- und Garantiezeit in vollem Umfang haftbar;
-  Liefern, Anfahren, Abladen und Lagern von Baustoffen und Geräten einschl. der vom AG gelieferten Bau-, Bauhilfs-
  und Betriebsstoffe oder Bauteile;
-  Zeitweise Arbeitsunterbrechungen sowie Räumen und Wiedereinrichten der Baustelle infolge von Witterungseinflüssen;
-  Beschaffen, Mieten und Anlegen etwa notwendiger weiterer Arbeitsplätze, Lagerplätze und Zufahrtswege über die vom AG zur
  Verfügung gestellten Einrichtungsmöglichkeiten hinaus;
-  Herstellen, Unterhalten und Abbauen aller Arbeitsrüstungen, sowie der Schutz- und Sicherheitsmaßnahmen, den
  Unfallverhütungsvorschriften und den polizeilichen Vorschriften;
-  Schutz der ausgeführten Leistungen vor Beschädigung und Diebstahl und Unterhaltung bis zur Schlussabnahme der
  Vertragsleitungen;
-  Abschnittsweises Arbeiten, das sich durch besondere Auflagen (z.B. behördliche Genehmigungsauflagen) und Behinderungen
  durch Dritte ergibt;
-  Die Kosten für die vom AN dem Abnahmeantrag beizulegenden Ausführungsunterlagen und sonstige Unterlagen;
-  Der Auftragnehmer hat alle nötigen Vorkehrungen zu treffen, um durch den Bau berührte Kanäle, Dränagen, Wasser- und
  Grundleitungen, elektrische Kabel, Kabel der Telekom, Oberleitungen u.a. zu schützen und ihre Wirksamkeit zu erhalten;
-  Es ist Sache des Auftragnehmers, sich vor Beginn der Erdarbeiten über die Lage von Leitungen in der Straße bei den betreffenden
  Stellen zu erkundigen;

5. Ortsbesichtigung / Auskünfte

Die Bieter können sich vor Abgabe des Angebotes eine Besichtigung der Baustelle vornehmen.
Das Grundstück ist jederzeit von der Gottlieb- Daimler- Straße 35 her zugänglich.

Fragestellungen zur Planung und Ausschreibung können über die Vergabeplattform gestellt werden.

6.  Ausführungsunterlagen

6.1.  Die vom AG oder von einem Beauftragten des AG gefertigten Ausführungsunterlagen sind rechtzeitig anzufordern und durch
  den AN auf Vollständigkeit, Richtigkeit und Ausführbarkeit zu überprüfen.
  Sie werden zweifach zur Verfügung gestellt (auf Papier und in digitaler Form als PDF und DWG).
6.2.  Sämtliche vom AN ergänzend zu fertigenden Ausführungsunterlagen sind dem AG oder seinem BÜ rechtzeitig vor
  Ausführungsbeginn ohne Aufforderung vorzulegen.
6.3.  Für die Bauarbeiten sind nur die durch Testate des AG zur Ausführung freigegebenen Unterlagen zu verwenden.
  Die testierten Ausführungsunterlagen werden Vertragsbestandteil.
  Alle Auflagen aus den öffentlichen Genehmigungen sind zu berücksichtigen.

Der AN ist verpflichtet, jegliche Bedenken/ Anmerkungen/ Hinweise, die er bezüglich der vom Architekten geplanten vorgesehene Art der Ausführung hat, während der Angebotsfrist bis 5 AT vor Submission über den Vergabemarktplatz mitzuteilen und als Bieterfrage zu formulieren.

7. Bauzeiten und Bauablaufplan

Der Baubeginn für das Gewerk WDVS und Außenputzarbeiten ist für Ende März 2025 und die Fertigstellung für Mai 2025 geplant.

Der AN hat sofort nach Auftragserteilung einen verbindlichen detaillierten Bauzeiten- bzw. Bauablaufplan sowie einen Baustelleneinrichtungsplan zu erstellen, aus dem die Einhaltung der vorgenannten Termine deutlich zu erkennen ist.
Dieser Plan muss vom AG genehmigt werden. Die festgelegten Fristen werden Vertragsbestandteil.
Der AG ist berechtigt, im Rahmen des Bauzeitenplanes die Inanspruchnahme oder die bevorzugte Erledigung derjenigen Leistungen (abschnittweise Arbeiten) zu verlangen, welche er mit Rücksicht auf die Fertigstellung aller Gewerke für notwendig oder für besonders vordringlich erachtet, um Behinderungen durch Dritte zu umgehen.

Hieraus ggf. entstehende Mehrkosten werden nicht besonders vergütet.

Die im verbindlichen Bauzeitenplan festgelegten Fristen werden verlängert, soweit die Behinderung verursacht wird:
- durch einen vom AG zu vertretenden Umstand;
- durch höhere Gewalt und durch andere für den AN unabwendbare Umstände.

Fristverlängerungen werden berechnet nach der Dauer der Behinderung.

Sämtliche Behinderungen seitens des AN, gleich welcher Art, sind dem AG unverzüglich schriftlich anzuzeigen, zu begründen und die Bauüberwachung zeitgleich in Kopie in Kenntnis zusetzen.

Des Weiteren gelten kurzfristige Arbeitsunterbrechungen, welche durch die gleichzeitige Ausführung anderer Gewerke anfallen, nicht als Behinderung.

Der AN ist verpflichtet, durch ständigen Kontakt mit dem AG und der Bauüberwachung Behinderungen des Bauablaufes möglichst auszuschließen.

8. Sicherungsarbeiten

Der AN hat die ausschließliche Verantwortung für die Sicherheit und die technische Ausführung der Baumaßnahme und wird durch Kontrolle der Bauüberwachung (BÜ) nicht von seiner Verantwortung entbunden.

9. Bautagesberichte

Auf der Baustelle sind vom AN Bautagesberichte zu führen.
Sie sind der Bauüberwachung des AG wöchentlich mit fortlaufender Nummerierung zur Kenntnis und Unterschrift vorzulegen.

Dabei ist dem AG das Original auszuhändigen. Die Durchschrift verbleibt beim AN.

Der Bautagesbericht muss mindestens folgende Angaben enthalten:
-  Datum und eine fortlaufende Nummerierung;
-  Wetterverhältnisse und Temperaturen;
-  Art und Anzahl der beschäftigten Arbeitskräfte, sowie Anzahl der geleisteten Arbeitsstunden;
-  Einsatz von Subunternehmern;
-  Angabe von eingesetzten Großgeräten;
-  Geleistete Arbeit mit Angabe der Gewerke;
-  Beginn und Beendigung von Leistungen größeren Umfangs;
-  Abnahmen, Unterbrechung der Ausführung;
-  Behördliche Abnahmen und Kontrollprüfungen;
-  Durchgeführte Arbeiten mit besonderen Arbeitsschutzmaßnahmen;
-  Ausfallzeiten;
-  Sonstige besondere Vorkommnisse.

10. Baustofflieferung / Eigenüberwachung

Sämtliche Materialien sind vom AN zu liefern (siehe VOB Teil C), wenn im LV nicht anders ausdrücklich bestimmt wird.

Der AN ist verpflichtet, irgendwelche Bedenken, die er bezüglich der Lieferung, Leistung und Ausführung von im LV beschriebenen Baustoffen und Bauteile hat, auf besondere Anlagen schriftlich vorzubringen und dem Angebot beizufügen.

Wenn im LV ein bestimmtes Fabrikat angegeben ist, so kann der AN nach Zustimmung durch den AG ein vergleichbares Fabrikat verwenden, sofern er durch amtliche Prüfzeugnisse bzw. Originalmuster nachweist, dass dieses für den geplanten Einsatz zumindest gleichwertig oder gleichartig ist.

Der AG behält sich vor, jederzeit Kontrollprüfungen entsprechend den technischen Vorschriften vorzunehmen bzw. vornehmen zu lassen. Die Probeentnahmen für sämtliche Prüfungen dürfen nur in Gegenwart eines Vertreters des AG erfolgen. Der Auftragnehmer hat den Zeitpunkt rechtzeitig zu vereinbaren.

Die Art und der Umfang der Eigen- und Eignungsüberwachungen haben gemäß den gültigen Vorschriften zu erfolgen. Die Kosten sind gemäß VOB in die Einzelpreise einzukalkulieren.
Die Eigenüberwachungen sind bei Vorliegen dem Auftraggeber unaufgefordert und vollständig kostenfrei als Kopie zu Übergeben.
Eine Abnahme der Bauleistungen ohne eine dem AG vollständig vorliegende Eigenüberwachung findet nicht statt.

11. Nachweis der Gleichwertigkeit

Sind in den Positionen des LV bestimmte Fabrikate und Typen mit dem Hinweis „oder gleichwertig“ benannt, bedeutet dies keine Bevorzugung, sondern dient einer klaren Definition der einzelnen Leistungen.
Der Bieter muss in der vorgegebenen Zeile der betreffenden Position des LV mit dem Vermerk „oder gleichwertig“ das angebotene Fabrikat nennen. Ohne Angabe „oder gleichwertig“ bleibt und gilt das ausgeschriebene Fabrikat oder Typ als eingesetzt.

Die Gleichwertigkeit ist bei Angebotsabgabe in allen Punkten vollständig und nachvollziehbar nachzuweisen.
Dabei müssen die betreffenden Produkte in folgenden Punkten den bezogenen Typen entsprechen:
- technische Eigenschaften und Werte
- Konstruktion, Material und Verarbeitung
- Abmessungen, Form und Farbe

12. Vermessungen, Absteckungen

Der AG erstellt die vermessungstechnischen Grundlagen.
Der AN erhält eine Einrechnung der maßgeblichen Achsen nach Lage und Höhe. Sie werden vom AG in der Örtlichkeit abgesteckt. Die erforderlichen vermarkten Fest- und Höhenpunkte werden bei der Übergabe in der Örtlichkeit angezeigt.

Die Sicherung und die Unterhaltung der, mit schriftlicher Unterlage, übergebenen Punkte obliegen bis zur Bauabnahme dem AN.

Stellt der AN Längen- und/oder Höhenabweichungen zwischen den übergebenen Festpunkten gegenüber der Solllage fest, so ist der AG schriftlich zu verständigen.

Wenn die Beseitigung eines Festpunktes, Grenzpunktes o.ä. unvermeidlich ist, muss der AG rechtzeitig vorher unterrichtet werden, so dass ein notwendiger Ersatz oder sonstige Maßnahmen mit vorheriger Zustimmung des AG durchzuführen sind.

Der AG behält sich eine laufende vermessungstechnische Überprüfung vor. Auf Verlangen der örtlichen Bauüberwachung hat der AN für Kontroll- und Abnahmemessungen erforderliche Hilfseinrichtungen sowie Hilfskräfte zu stellen.

Für eine etwaige Behinderung des Bauablaufes durch diese Vermessungsarbeiten des AG wird keine besondere Vergütung gewährt.

13. Aufmaße, Abrechnung

Die Abrechnung der Bauleistung ist grundsätzlich auf der Grundlage des gemeinsamen Aufmaßes mit dem BÜ des AG und den damit verbundenen Planzeichnungen vorzunehmen. Abrechnungen und Abnahme erfolgen nach einschlägigen Vorschriften, Richtlinien und DIN- Normen.

14. Nachtragsangebote

Nachtragsangebote sind vor Ausführungsbeginn (Preisvereinbarungen) schriftlich vorzulegen. Sie müssen eine detaillierte und vollständige Leistungsbeschreibung, die voraussichtlichen Menge und eine prüfbare Kalkulation der geforderten Einheitspreise enthalten. Ferner ist vom AN anzugeben, welche äquivalenten Positionen des Leistungsverzeichnisses dafür entfallen bzw. um welchen Betrag sich die Auftragssumme ändert.
Der Nachtrag ist der Bauüberwachung zur Prüfung vorzulegen und nur nach schriftlicher Freigabe durch den AG auszuführen!

15. Abnahme

Nach vollständiger Erbringung aller Vertragsleistungen, findet eine förmliche Abnahme gemäß VOB/B unter Anfertigung einer Niederschrift statt, die bereits jetzt verlangt wird.

Die Abnahme wird weder durch eine frühere Benutzung, Inbetriebnahme oder behördliche Abnahme noch durch eine Mitteilung des Auftragnehmers über die Fertigstellung ersetzt.

Bis zur Abnahme nicht mehr sichtbare oder nicht mehr zugängliche Teilleistungen sind nach ihrer Fertigstellung, die dem AG schriftlich anzuzeigen ist, gemeinsam zu überprüfen. Hierüber ist ein schriftliches Protokoll zu erstellen. Derartige Überprüfungen und Protokolle haben nicht den Charakter von Teilabnahmen.

Die Abnahme kann von dem AG wegen wesentlicher Mängel bis zu deren Beseitigung verweigert werden. Eine Vielzahl von Mängeln ist einem wesentlichen Mangel gleichzusetzen.

Durch seine Unterschrift unter dem Angebot versichert der Bieter:
1.  Dass er sich über die Baustelle, ihre Zugänglichkeit, die Möglichkeit der Materiallagerung, Versorgung mit Wasser und elektrischer
  Energie sowie aller besonderen örtlichen Verhältnisse, die die Preisbildung beeinflussen, unterrichtet hat;
2.  Dass im Leistungsverzeichnis keine Unklarheiten sind;
3.  Dass er über die zur fach- und fristgerechten Baudurchführung erforderlichen Arbeitskräfte und Betriebsmittel verfügt
  und dass ihre fristgerechte Bereitstellung gesichert ist und
4.  Dass er Arbeiten ähnlicher Art und Größe (wie im LV gefordert) bereits ausgeführt hat.

16. Schlussrechnung

Mit Einreichung der Schlussrechnung ist die Schlussdokumentation inkl. Fachunternehmererklärung zu den erstellten Leistungen einzureichen.

## Los 19: Fliesenarbeiten

*Hinweis: Zusätzliche Technische Vertragsbedingungen (ZTV) Fliesen-/Plattenarbeiten*
1 Grundlagen
Für die Leistungen dieses Gewerks gelten die VOB Teil C, insbesondere ATV DIN 18352 Fliesen-/Plattenarbeiten, DIN 18534 Abdichtung von Innenräumen und die Allgemein Anerkannten Regeln der Technik.

Ergänzend hierzu gelten die Regelwerke der nachstehend genannten Herausgeber in der zum Zeitpunkt der Ausführung gültigen Fassung als Grundlage von Kalkulation und Arbeitsausführung:
AGI: Arbeitsgemeinschaft Industriebau e. V.,
AKQR: Arbeitskreis Qualitätssicherung Rüttelbeläge
Säurefliesner-Vereinigung e. V.,
BEB: Bundesverband Estrich und Belag e. V.,
Deutsche Bauchemie e. V.,
DGfdB: Deutsche Gesellschaft für das Badewesen e. V.,
DGUV: Deutsche Gesetzliche Unfallversicherung e. V.,
DIN: Deutsches Institut für Normung e. V.,
Fachverband Fliesen und Naturstein e. V.,
GEV: Gemeinschaft Emissionskontrollierte
Verlegewerkstoffe, Klebstoffe und Bauprodukte e. V.,
GIPS: Bundesverband der Gipsindustrie e. V.,
Interessengemeinschaft Rüttelböden,
ISER: Informationsstelle Edelstahl Rostfrei,
IVD: Industrieverband Dichtstoffe e. V.,
RAL: Deutsches Institut für Gütesicherung und
Kennzeichnung e. V.,
ZDB: Zentralverband des Deutschen Baugewerbes e. V.

2 Vorbereitung und Planung
Innerhalb von 12 Werktagen nach Auftragserhalt, in jedem Fall jedoch rechtzeitig vor Materialdisposition und Ausführungsbeginn, wird der AN dem AG unaufgefordert den Teil seiner späteren Dokumentation übergeben, aus dem alle bauaufsichtlichen Zulassungen, Prüfungszeugnisse, Einbaubedingungen und technischen Eigenschaften der vom AN zum Einbau vorgesehenen Produkte ersichtlich sind.
Der AN hat den AG auf die für die angebotenen Leistungen erforderlichen bauseitigen Vorleistungen rechtzeitig vor Ausführungsbeginn der an ihn beauftragten Leistungen hinzuweisen.
Rechtzeitig vor Beginn der Ausführung seiner Arbeiten hat der AN eigenverantwortlich vorgegebene Maße und benannte Höhen auf Übereinstimmung mit am Bau vorhandenen Meterrissen und erforderlichenfalls die Maßgenauigkeit des Rohbodens durch Nivellement festzustellen. Bei Überschreitung der Toleranzgrenzen, insbesondere von Winkeltoleranzen, ist der Auftraggeber unverzüglich zu verständigen.
Soweit Toleranzen aus Vorleistungen vom AN beseitigt werden, erstellt der AN vor Beseitigung oder Ausgleich der Toleranzen ein Aufmaß über diese Leistungen. Nach Leistungserbringung ist die Abrechnung des Aufwands zur Toleranzbeseitigung nicht mehr nachvollziehbar. Daher wird der AN das diesbezügliche Aufmaß vom AG rechtzeitig vor Arbeitsausführung als Grundlage seines Vergütungsanspruchs prüfen lassen.
Der AN plant eigenverantwortlich seinen baustelleninternen Arbeitsablauf. Hieraus folgernd sind alle eventuellen bauablaufbedingten Aufwendungen für Hebezeuge, Mobilkraneinsätze, Bauzwischenzustände, Provisorien etc. integraler Leistungsbestandteil des AN und werden nicht gesondert vergütet, soweit nicht in Leistungspositionen ausdrücklich abweichend beschrieben.

Soweit der AG Fliesenpläne zur Verfügung stellt, sind diese vom AN auf Maßhaltigkeit und Übereinstimmung mit dem tatsächlichen Baukörper zu prüfen und ggf. vom AN rechtzeitig vor Leistungserbringung zu überarbeiten. Überarbeitete Pläne sind dem AG und dem Planer vom AN rechtzeitig vor Ausführung zur Freigabe vorzulegen.

Soweit Sockelplatten aus Bodenfliesen geschnitten werden, führt der AN einen Untergrundausgleich derart aus, dass der Fliesensockel bündig und plan zum Wandfliesenbelag liegt.
Werden Fliesenbeläge in gewerblich genutzte Bereiche eingebaut, erkundigt sich der AN unaufgefordert rechtzeitig vor Ausführungsbeginn beim AG nach der Art der vorgesehenen Geräte für die Fliesenbelagsreinigung und bei Wasserhochdruckstrahlgeräten nach den zu erwartenden Reinigungsdrücken. Soweit die geplanten und beschriebenen Fugenmaterialien für diese Reinigungsarten oder -drücke nicht tauglich sind, meldet der AN unverzüglich Bedenken gegen die Ausführung an. Häufig sind bereits Rutschhemmungen von Fliesen innerhalb kürzester 'Zeit durch ungeeignete Reinigungsmaßnahmen zerstört worden, Fugenmassen durch Hochdruckwasserstrahl herausgespült und Abdichtungen durch ungeeignete Reinigungsmittel angegriffen worden. Daher sind die Herstellerhinweise zu Pflege und Wartung und den hierfür geeigneten Pflegemitteln, Reinigungsmitteln und -werkzeugen vom AN in gesonderter Unterlage einmal 14 Tage nach Beauftragung und ein weiteres Mal zur Schlussrechnungslegung nachvollziehbar, schriftlich und gegen Quittung an den AG zu übergeben.

2.1 Einfache Montageplanung:
Verlegerichtungspläne Soweit nicht vom AG vorgegeben, werden bei allen Wandbelägen mit einer Kantenlänge von > 5 cm vom AN rechtzeitig vor der Ausführung Verlegerichtungspläne erstellt und dem AG zur Freigabe überlassen. Hierbei sind Installationsgegenstände nach Möglichkeit auf Fliesenmitte oder Fliesenkreuz zu planen, die Verlegerichtungen und Verlegestart sind darzustellen. Ausstattungsgegenstände wie Spiegel, Leuchten, Türen usw. einzubeziehen.

2.2 Erweiterte Montageplanung:
Fliesenverlegepläne Soweit die Anfertigung von Fliesenverlegeplänen gesondert beschrieben ist, sind vom AN Pläne aufgrund örtlicher Aufmaße zu erstellen. Die Pläne sollen alle Installationsgegenstände, Steckdosen, Einbauten, Spiegel, Leuchten etc. darstellen und die Fliesen- und Fugenmaße maßstabsgetreu in Bezug auf die vom AG
ausgewählten Materialien darstellen. Gleichfalls sind in den Fliesenverlegeplänen erforderliche Aufdickungen von Wänden durch Mehrstärken, Trockenbaukonstruktionen usw. in ihrer Dicke anzugeben. Zusammen mit den Fliesenverlegeplänen ist vom AN eine Übersicht über die erforderlichen Maßnahmen zum Toleranzausgleich und für Aufdopplungen samt einem Kostenangebot hierfür vorzulegen.

3 Ausführung und Konstruktion

3.1 Allgemeine Hinweise
Innerhalb einer zusammenhängenden Fläche ist der Einbau von Fliesen aus verschiedenen Chargen grundsätzlich nicht zulässig. Der AG ist vorher darauf hinzuweisen, wenn dies aus produkttechnischen Gründen nicht zu vermeiden ist und dadurch leichte Unterschiede in Struktur und Farbe entstehen können. Vor Ausführung hat der AN unbedingt eine Zustimmung des AG hierzu einzuholen.
Es ist davon auszugehen, dass die Verlegung der Bodenbeläge nicht in einem Zuge erfolgen kann, sondern sich nach dem Baufortschritt, der Baustellenlogistik zu richten hat.
Türzargenhohe Bekleidungen und Bekleidungen mit der Höhenangabe 2,00 m oder 2,13 m sind abweichend von den Höhenangaben stets bis Oberkante des Zargenspiegels der fertig eingebauten Türzarge zu führen.
Bodenfliesen sind grundsätzlich höhengleich mit angrenzenden Bodenbelägen auszuführen, soweit nicht an anderer Stelle anderslautend beschrieben.
Nach dem Verlegen sind die fertig verlegten Bereiche durch wirksame Absperrungen bis zur Begehbarkeit zu schützen.

3.2 Untergrund, Vorbereitung
Bei Bekleidungen aus Platten in Feucht- bzw. Nassräumen ist die Abdichtung als Verbundabdichtung auszuführen.
Scheinfugen im Estrich sind vom AN vor Ausführung der Fliesenarbeiten mit Kunstharz kraftschlüssig zu vergießen, bei Erfordernis zu vernadeln.

3.3 Abdichtung
Der AN überprüft vor Ausführungsbeginn unaufgefordert die Anforderungen an erforderliche  Abdichtungen in Bezug auf:
Eignung des Untergrunds samt Putzprofilen
Wasserbeanspruchungsklasse,
Rissklasse,
Rissüberbrückungsklasse,
sowie bei Fugen auf die Verformungsklassen.

AG-seitige Angaben zu Art und Ausführung der Abdichtungsarbeiten sind vom AN auf Grundlage des aktuellen Normungsstandes zu prüfen oder, soweit nicht vorhanden, selbstständig zu erarbeiten.
Soweit Durchdringungen durch den Fußboden einschließlich der Abklebung erforderlich sind, werden grundsätzlich für alle Durchführungen Futterrohre mit Flanschen verwendet, die in die Dichtung einbinden. Für Futterrohre sind ausschließlich nichtrostende Materialien zulässig. Der Zwischenraum zwischen Futterrohren und Leitungen bzw. Kabeln wird mit Schrumpf-Schlauchdichtungen verschlossen. Futterrohre sollen mindestens 15 cm über OK Fliesen hinausstehen.
Übergänge von Böden zu Wänden sind mit besonderer Sorgfalt auszuführen. Soweit Abdichtungen oberhalb schwimmender Estrichen ausgeführt werden, ist zur Aufnahme der zu erwartenden Bewegungen ein 40 mm breiter Randstreifen aus herausnehmbarer Mineralwolle herzustellen, in den die Abdichtung im Übergangsbereich Wand-Boden schlaufenförmig vertieft eingearbeitet werden kann.
Abdichtungsdurchdringende Rohrführungen im Bereich von Fußboden- und Deckendurchbrüchen sind rechtzeitig vor Ausführung der Abdichtungen mit geraden Kanten einzuschalen und mit Estrich zu verfüllen, um die Abdichtung auch im Bereich der Rohre ordnungsgemäß aufbringen zu können.
Ein am Wannenrand verklebtes Wannendichtband muss vom AN nach Einbau der Duschwanne noch zusätzlich in die bereits vorhandene Abdichtungsebene mit eingedichtet werden. Diese Abdichtung ist im Duschbereich seitlich generell mind. 30 cm über den gefliesten Rand der Bade- oder Duschwanne bzw. Duschabtrennung zu führen. Abgerundete Wannenecken sind mit vorgefertigten Dichtband-Eckfüllstücken auszuführen. Oberhalb von Wannendichtungsbändern und Dichtungsinnenecken ist im Ixel ein Schnittschutzband einzubauen, um die Abdichtung bei Wartung/Wechseln der Silikonfugen zu schützen. Armaturen im Dusch- und Badewannenbereich sind stets mit Dichtmanschetten in die Flächenabdichtung einzuarbeiten, eine Anarbeitung der Rohrstutzen mit dauerelastischer Fugendichtmasse ist nicht ausreichend!

Fliesenbeläge in Türlaibungen sind gemäß Vorgabe der DIN 18534 in ein zum abgedichteten Raum hin geneigtes Gefälle zu legen, sodass Oberflächenwasser in den angedichteten Raum zurückfließt, bzw. eine "Abdichtungsaufkantung" des Fußbodens im abgedichteten Raum entsteht.

Zwischen Fliesen und Duschtassen ist ein ausreichender Abstand von ca. 4 mm - 5 mm für ausreichende Flankenhaftung der Dichtstofffugen erforderlich. Vor dem Einbau der Silikonfuge ist eine Füllschnur als Unterbau einzulegen.

An aufgehenden Bauteilen, auf die Wasser einwirkt, ist die Abdichtungsschicht mindestens 20 cm über die Wasserentnahmestelle bzw. über die Höhe des zu erwartenden Spritzwasserbereichs hochzuführen. Sieht die Planung des AG im Duschbereich Abdichtungen und Fliesenbeläge von weniger als 2,50m Höhe vor, meldet der AN rechtzeitig vor Ausführungsbeginn hiergegen Bedenken an.

3.4 Verlegung
Bei gleichen Kantenlängen von Wand- und Bodenfliesen sind die Fugen entsprechend durchlaufend Wand-Boden-Wand vorzusehen. Die horizontale Aufteilung des Wandfliesenbelags soll so erfolgen, dass im Duschbereich oberhalb der Duschwanne mit einer Fliese in Mindeshöhe 20 cm begonnen wird, da ansonsten die Gefahr besteht, dass sich schon bei geringen Duschwannenbewegungen die unterste Fliesenreihe ablösen kann.
Bodenflächen vor Wänden ohne Wandfliesenbelag erhalten einen Fliesensockel aus dem Material der Bodenfliesen, sofern nicht an anderer Stelle abweichend beschrieben. Sofern Sockelfliesen aus dem Herstellerprogramm der Bodenfliesen erhältlich sind, sind diese zu verwenden. Nur wenn spezielle Sockelfliesen nicht erhältlich sind
oder die Bodenfliesen glasierte Kanten aufweisen, können Bodenfliesen zu Sockelfliesen geschnitten werden. Sockelfliesen sind oberseitig im Bereich des Klebebetts mit Fliesenmörtel zu verstreichen, eine dauerelastische Versiegelung ist hier nicht zulässig.

Bei Verlegung kalibrierter Platten mit Haarfuge sind Überzähne bei Formaten bis zu 65 cm Kantenlänge lediglich bis zu 1 mm Höhe zulässig.

3.5 Abschlüsse, Kanten
Sofern das vom AG ausgewählte Fliesenmaterial glasierte Kanten enthält, sind diese als Außenecken zu verwenden, soweit nicht abweichend etwas anderslautend beschrieben ist. Sind keine glasierten Außenecken für die ausgewählten Fliesen verfügbar, sollen Edelstahl-Abschlussprofile an allen stoßgefährdeten Außenecken von Fliesenbelägen zur Ausführung gelangen (= Regelausführung).
In nicht stoßgefährdeten Bereichen sind die Außenecken kalibrierter Fliesen mit einer Kantenlänge > 20 cm auf Gehrung mit Haarfuge anzusetzen.
Kunststoffprofile sind als Außenecken nur dann zulässig, wenn sie ausdrücklich in der Leistungsbeschreibung gefordert werden.

Soweit Hohlkehlsockel zur Ausführung gelangen, sind deren Ecken mittels Formteilen auszuführen. Werden solche Eckformteile nicht vom Fliesenhersteller angeboten, sind die Ecken von Hohlkehlsockelfliesen mit Gehrungsschnitten und Hintermörtelung auszuführen.

In hoch stoßgefährdeten Bereichen (Warenverkehr, Hubwageneinsatz, Krankenhausbettenverkehr) sind angedübelte Edelstahl-Eckschutzschienen mit Kantenlänge > 40 mm und Materialstärke > 3 mm einzusetzen.

3.6 Bodeneinläufe und Rinnen
Für Bodeneinläufe sind systemgerechte Dichtmanschetten zu verwenden oder sie sind mit Klebeflansch einzubauen. Ist ein Anschluss für den Potenzialausgleich vorgesehen, muss dieser vom Elektrofachbetrieb angeschlossen werden.
Dichtmanschetten und -flansche von Bodeneinläufen sind so weit in den Estrich einzulassen, dass es durch die Materialstärke dieser Bauteile nicht zu Aufdickungen im Bereich um die Einläufe kommt, und die beabsichtigte Gefällebildung pfützenfrei erfolgt. Bei Vorhandensein von Bodenabläufen sind kleinformatige Fliesen mit leichtem Gefälle zu den Bodeneinläufen auszubilden. Die Materialstärke der Dichtflansche der Einläufe ist hierbei zu beachten. Wasserpfützen vor Einläufen stellen einen wesentlichen Mangel dar.
Trichtergefälle und Diagonalanschnitte vor Fliesen kommen nur dann zur Ausführung, wenn sie ausdrücklich beschrieben wurden. Bodeneinläufe und Rinnen in Bereichen mit Materialtransporten sind stets oberflächenbündig herzustellen.
Das zeitversetzte Einmörteln bauseitig eingebauter Bodeneinläufe und -rinnen in einer Position zur Einhaltung des Fliesenrasters und nach gefällebedingter Höhenerfordernis ist Leistung des AN.

3.7 Material, Güte, Nutzungsqualität
Die Fliesenart/das Fliesenmaterial, deren Oberfläche und Kantenlänge sind mit dem AG abzustimmen. Nicht maßhaltige Fliesen sind auszusondern, ebenso unebene Fliesen.
Kleber für den Innenbereich muss mindestens den Klassen C2S1 nach DIN EN 12004 entsprechen. Für Verlegung im Außenbereich und auf Untergründen, die Bewegungen oder Risse erwarten lassen, ist Fliesenkleber der Klasse C2S2 einzusetzen.

Glasierte Steinzeugfliesen als Bodenfliesen müssen, unabhängig vom Einbauort, hinsichtlich der Abriebfestigkeit mindestens der Gruppe IV (stärkere Beanspruchung) entsprechen.
Soweit Bodenfliesen in hochbeanspruchten Bereichen zum Einbau gelangen, sind vom AN Musterflächen als Bemusterungsgrundlage herzustellen und die zu erwartenden hohen Belastungen zu simulieren. Stellvertretend für andere Beanspruchungen seien für die Belastungssimulation genannt: Handhubwagenbefahrung mit Paletten (Gewicht > 1,2 t) für Fliesenbeläge auf Böden von Anlieferungs- und Mallbereichen.

3.8 Einbauten, Einbauteile, Spiegel
Übergänge zu anderen Belägen sind, nach Wahl des AG, mit Edelstahl- oder Alu-Trennschienen abzutrennen. Die Trennschienen sind mittig unter dem Türblatt anzuordnen. Insoweit erkundigt sich der AN eigenverantwortlich und rechtzeitig vor Ausführung beim AG über die Schlagrichtung der Türen.

Soweit Abdeckungen von Revisionsschächten in Böden vom AN geliefert werden, müssen diese auf dieselben Verkehrslasten ausgelegt sein wie die angrenzenden Bereiche. Grundsätzlich sind Schachtabdeckungen mit dem gleichen Material wie der angrenzende Fliesenbelag auszuführen. Die Fugenbilder benachbarter Bereiche sollen auch in mit Fliesen belegten Revisionsrahmen durchlaufen.

Zu den Leistungen des AN gehört das An- und Einarbeiten aller Installationseinrichtungen.

3.9 Fugen
Großflächige Fliesenbeläge müssen entsprechend den möglichen Bewegungen und den Vorschriften durch Dehnungsfugen unterteilt werden. Der AN erkundigt sich insoweit unaufgefordert beim AG nach den zu erwartenden Bauteilbewegungen und den daraus zu erwartenden horizontalen und vertikalen Bauteilversätzen.
Bei großen zu erwartenden Setzungsdifferenzen, stets jedoch bei Höhendifferenzen > 10 mm, müssen Bodenfugenprofile mit Schleppstreifen oder -platten eingesetzt werden, um Stolperkanten bzw. Höhenversätze in Warentransportwegen zu vermeiden. Soweit Fugenprofile vom AG vorgegeben sind, ist die Prüfung der vorgegebenen Profile auf Eignung vom AN rechtzeitig vor Materialdisposition und Ausführungsbeginn durchzuführen. Gebäude- und Bauteiltrennfugen sind mit nichtrostenden Profilen, mit elastischen Einlagen, Farbe nach Wahl des AG, einzufassen. Dehnungsfugen in befahrenen  Fliesenbodenbelägen sind mittels Metallprofilen gegen Ausbrechen zu schützen.

3.10 Fliesenbeläge unterhalb von Türen
Der AN erfragt unaufgefordert rechtzeitig vor Ausführungsbeginn, ob Fliesenbeläge unterhalb von Türen in Räumen mit Schallschutzanforderung zu entkoppeln sind und ob solche Entkopplungsfugen mit Fugenprofilen eingefasst werden sollen. Die Auswahl geeigneter Fugenprofile erfolgt durch den AN unter Berücksichtigung der zu erwartenden Belastungen, insbesondere aus Radlasten.
Der AN wird unmittelbar vor Ausführungsbeginn einen Plansatz vom AG abfordern, aus dem er die aktuelle Lage der Türschlagrichtungen und damit die Lage der Fliesenfugen in den Türlaibungen unterhalb der Türblätter ersehen kann, um diese auf der richtigen Wandseite anzuordnen und dauerelastisch zu versiegeln.
Unterhalb der Türblätter von Brand- und Rauchschutztüren dürfen Höhentoleranzen im Fliesenbelag nicht höher als vom Türenhersteller in der Einbauanleitung vorgegeben sein, keinesfalls jedoch mehr als 3 mm betragen, um einen dichten Bodenanschluss der Türen zu gewährleisten.

3.11 Dauerelastische Versiegelung
Badewannen oder Brausetassen sind mit einem Abstand von 10 mm von umgebenden Bauteilen (Entkopplungsstreifen) einzubauen. Wannen sind vor dem Verfugen mit Wasser auf maximale Höhe zu füllen.
Als Fugenfüllstoffe sind ausschließlich dauerelastische Fugenversiegelungsstoffe mit einem zulässigen Gesamtverformungsmaß (ZGV) von 25 % oder besser einzusetzen.
Soweit beim AN keine positiven Erfahrungen aus der Kombination des jeweiligen dauerelastischen Fugenfüllmaterials mit den zum Einsatz gelangenden Oberbelägen vorliegen, legt der AN unmittelbar nach Auftragserhalt unaufgefordert Materialkombinationsproben aus Fugenfüllmaterial und Oberbelägen an, um rechtzeitig vor der  Ausführung der dauerelastischen Verfugung auf der Baustelle Erkenntnisse über Materialunverträglichkeiten oder -verfärbungen zu erhalten. Der AN übergibt diese Materialkombinationsproben vor Ausführung der dauerelastischen Verfugungsarbeiten an den AG.

3.12 Rutschhemmung von Oberflächen
Die Vorgaben der DGUV 108-003 zur Rutschhemmung sind auch für nicht gewerbliche Bereiche mindestens einzuhalten. Die Rutschhemmungsklassen benachbarter Bereiche dürfen sich um nicht mehr als eine Rutschhemmungsklasse von einem Bereich zum benachbarten Bereich unterscheiden. Für alle Bereiche planmäßiger Nässebeaufschlagung, mit Ausnahme dauerhaft im Wasser liegender Bereiche (bspw. Schwimmbeckenbereiche unter Wasseroberfläche), sind beide Rutschhemmungsanforderungen (trocken nach DGUV 108-003 und nass nach DGUV 207-006) zu berücksichtigen.
Soweit die Bodenbeschichtungsauswahl des AG die erforderlichen Rutschhemmungen nicht berücksichtigt, teilt der AN dies dem AG rechtzeitig vor Materialbestellung unaufgefordert mit und meldet Bedenken gegen die Ausführung an.
Soweit keine Rutschhemmungsanforderung im Positionstext beschrieben ist, gilt R10 als mindestens geschuldete Anforderung. Soweit Nassräume als Einsatzzweck erwähnt sind, gilt R10-B als Mindestanforderung.

3.13 Sonstiges
Nach Abschluss der Verlegearbeiten müssen Zementreste und Zementschleier entfernt werden. Hierbei sind salzsäurefreie Mittel zu verwenden, die jedoch den Zementschleier vollständig entfernen müssen.

*Hinweis: Hinweis zur Gesamtleistung*
Das Bauvorhaben ist eine Kindertagesstätte.
Für alle zu verwendenden Baustoffe/ Materialien sind die folgenden Anforderungen einzuhalten:
- für Innenräume zugelassen
- Emissionsarme Materialien
- geprüft nach den Anforderungen gemäß AgBB / EMICODE / Blauer Engel oder gleichwertig

Untergrund Stahlbetonwand:
Bauteil: Halbfertigteil-Wandflächen aus Stahlbeton (mit Ortbeton verfüllt), Lufttrockene, glatte Betonflächen innen
Art und Beschaffenheit: Neu erstellter Stahlbeton

Gipsputz:
Bauteil: Wandflächen, Lufttrockener Gipsputz (Druckfestigkeitskategorie B1-B7) innen
Art und Beschaffenheit: Neuer Gipsputz, Oberflächengüte Q2 geglättet

Zementputz:
Bauteil: Wandflächen, Lufttrockener Kalk-Zementputz (Druckfestigkeitsklasse CS II) innen
Art und Beschaffenheit: Neuer Kalk-Zementputz, Oberflächengüte Q2 abgezogen

Gipskartonplatten:
Bauteil: Wandflächen, Innenflächen aus Gipskartonplatten (imprägniert)
Art und Beschaffenheit: Neu erstellter Gipskarton, Oberflächengüte Q2

### Titel 1 Baustelleneinrichtung

**1.10 Baustelle einrichten vorhalten räumen**
*** Pauschalposition
Baustelle einrichten, über die Bauzeit vorhalten und räumen.
Geräte, Werkzeuge und sonstige Betriebsmittel, die zur
vertragsgemäßen Erfüllung der Bauleistungen erforderlich
sind, auf die Baustelle bringen, bereitstellen und soweit der
Geräteeinsatz nicht gesondert berechnet wird, betriebsfertig
aufstellen einschl. der dafür notwendigen Arbeiten.
Werkstätten, Lagerschuppen und dergleichen, soweit
erforderlich, antransportieren, aufbauen und einrichten sowie
nach Abschluss der Arbeiten wieder abbauen und
abtransportieren.
Kosten für Vorhalten, Unterhalten und Betreiben der Geräte,
Anlagen und Einrichtungen werden nicht mit dieser
Pauschale, sondern mit den Einheitspreisen der
entsprechenden Teilleistung vergütet.
Bauzäune, Bauwasser und Baustrom, WC und Baustraßen
sind im Los"Rohbauerarbeiten" vorhanden und stehen
den nachfolgenden Gewerken zur Verfügung.

Hinweis: Die Baustelleneinrichtungsflächen sind dem Plan "21217_BRI_GDS_PST_LP5_509e_BE-Plan" zu entnehmen.
Die darin gekennzeichneten befestigten Flächen sind bauseits hergestellt.
Das Gelände ist mit einem abgeschlossenen Bauzaun (Zahlenschloss) umstellt.
Die Sanitärcontainer können durch den AN mit benutzt werden. Weitere Aufenthaltsräume
stehen nicht zur Verfügung, es kann durch den AN auf eigene Kosten ein Container aufgestellt werden
(Position nach Abstimmung mit Bauleitung).

Hinweis: Der Aufzug ist zum Zeitpunkt der Erbringung der in diesem LV genannten Leistungen noch nicht betriebsbereit!
Menge: 1,000 psch

### Titel 2 Vorbereitende Arbeiten

*Hinweis: Ausführung der Abdichtungsarbeiten nach DIN 18534 - 10/ 2025*
Ergänzend ist zu beachten das Merkblatt Nr. 5 "Bäder, Feucht- und Nassräume im
Holz- und Trockenbau" des GIPS: Bundesverbands der Gipsindustrie e. V.

Grundierungen, (Flächen-) Abdichtungen, Abdichtungsbänder,
Dichtmanschetten und weitere Zubehörteile sind stets
vom selben Hersteller zu verwenden. Die einzelnen Stoffe und
Teile müssen für die Einbausituation und die geplanten
Kombinationen zugelassen sein.

**2.10 Bemusterung von Boden- und Wandfliesen**
*** Pauschalposition
Innerhalb von 2 Wochen nach Auftragserteilung
muss der AN zu Wand- und Bodenfliesen je
mindestens drei gleichwertige Fliesenmuster
an den AG übergeben. Diese Fliesenmuster
müssen den Anforderungen der Ausschreibung
entsprechen und im Angebot kalkuliert sein.
Menge: 1,000 Psch

**2.20 Feuchtemessung**
Feuchtemessungen mit CM-Gerät zur Feststellung
der Belegreife des Estrichs.
Es ist zu berücksichtigen, dass Teile der Estrichflächen
eine Fußbodenheizung haben.
Das Detail D10 Fußbodenaufbauten ist dabei zu
berücksichtigen.
Menge: 5,000 St

**2.30 Untergrund vorbereiten, reinigen, Boden**
Reinigen des Untergrundes von haftungsmindernden
Stoffen, Staubreste gründlich absaugen,
Materialreste aufnehmen und entsorgen;
Als Vorbereitung für das Auftragen der Nivelliermasse.

Bauteil: Boden
Untergrund: Zementestrich, mit und ohne
Fußbodenheizung
Menge: 310,000 m²

**2.40 Untergrund reinigen, lose Stoffe, Wand**
Untergrund als Vorbereitung von Staub
und losen Verschmutzungen befreien.

Bauteil: Wand, Höhe bis 2,60m
Untergrund: Gipskarton, Stahlbeton, Putz
Menge: 300,000 m²

**2.50 Betonwände Grate, Unebenheiten entfernen**
Schalungsgrate, Unebenheiten und ähnliches auf Betonwänden durch Fräsen entfernen,
Teilflächen

Bauteil: Wand, Höhe bis 2,60m
Untergrund: Halbfertigteil-Stahlbetonwände
Arbeiten nach Anweisung der Bauleitung
Menge: 15,000 m²

**2.60 Betonwände: Verunreinigungen, Trennschichten mechanisch entfernen**
Verunreinigungen, Trennmittelrückstände, Sinterschichten oder
Mehlkornschichten mechanisch entfernen (schleifen). Flächen auf Eignung,
Trag- und Haftfähigkeit prüfen.

Bauteil: Wand, Höhe bis 2,60m
Untergrund: Halbfertigteil-Stahlbetonwände
Menge: 75,000 m²

**2.70 Kalkzementputzflächen abschleifen, Wände**
Neue Putzflächen, glatt, im Innenbereich,
Sinterschichten und Trennschichten entfernen.

Bauteil: Wand, Höhe bis 2,60m
Untergrund: Kalkzementputz abgezogen
Arbeiten nach Anweisung der Bauleitung
Menge: 45,000 m²

**2.80 Nivellierausgleich, bis 5mm**
Ausgleichs- bzw. Nivelliermasse als selbstverlaufende
Spezialzementmasse, Teilflächen nach Bedarf

Leistungsbestandteile
- Entfernung loser Bestandteile (z. B. Staub, Öl,
Anstrich- und Mörtelreste) und Reinigung
- Haftgrund
- Ausgleichs- bzw. Nivelliermasse
- Entlüften
- Trocknen lassen

Abrechnungshinweis: Der AN erstellt ein Messprotokoll
über erforderliche Mehrstärken anhand eines
Messprotokolls mit Messraster 50x50 cm und legt dieses
dem AG rechtzeitig vor Beginn der Ausführung zur
Prüfung und Freigabe als Grundlage seines
Vergütungsanspruchs vor!

Zweck: Toleranzausgleich
Bauteil: Boden
Vorleistung: Zementestrich, mit und ohne
Fußbodenheizung
Folgeleistung: Bodenbelag aus Fliesen
Ausgleichsstärke: bis 5 mm, i. M. 4 mm
Druckfestigkeit: C25
Einbauort: nach Anweisung Bauleitung
Menge: 100,000 m²

**2.90 Risse verharzen**
Kraftschlüssiges Verharzen von Rissen und Schwindfugen.
Herstellen von Schlitzen quer zum Riss im Abstand
von 25 cm mittels Trennscheibe, Einlegen von
Stahlnägeln und Ausgießen mit EP-Harz.

Bauteil: Boden
Untergrund: Zementestrich, mit und ohne
Fußbodenheizung
Menge: 20,000 m

**2.100 Untergrund grundieren, Boden**
Aufbringung einer Grundierung als Vorbehandlung
für die Aufnahme des nachfolgenden
Dünnbettmörtel- bzw. Verbundabdichtungssystems.
modifizierte Acrylharz-Dispersion, 1-komponentig,
lösemittelfrei Giscode D1, sehr emissionsarm,
Verbesserung der Festigkeit und Tragfähigkeit von
Untergründen, Haftsicher für nachfolgende Fliesenkleber

Ausführung gemäß Herstellervorgaben und
Einbausituation.

Grundierung trocknen lassen

Bauteil: Boden
Untergrund: Zementestrich, mit und ohne
Fußbodenheizung

Angebotenes Fabrikat Grundierung: '....................................................' Vom Bieter einzutragen.
Menge: 310,000 m²

**2.110 Untergrund grundieren, Betonwände**
Aufbringung einer Grundierung als Vorbehandlung
für die Aufnahme des nachfolgenden
Dünnbettmörtel- bzw. Verbundabdichtungssystems.
modifizierte Acrylharz-Dispersion, 1-komponentig,
lösemittelfrei Giscode D1, sehr emissionsarm,
Verbesserung der Festigkeit und Tragfähigkeit von
Untergründen, Haftsicher für nachfolgende Fliesenkleber

Ausführung gemäß Herstellervorgaben und
Einbausituation.

Bauteil: Wand, Höhe bis 2,60m
Untergrund: Stahlbetonwände
Grundierung trocknen lassen.

Angebotenes Fabrikat: '....................................................' Vom Bieter einzutragen.
Menge: 75,000 m²

**2.120 Untergrund grundieren, Kalkzementputz**
Aufbringung einer Grundierung als Vorbehandlung
für die Aufnahme des nachfolgenden
Dünnbettmörtel- bzw. Verbundabdichtungssystems.
modifizierte Acrylharz-Dispersion, 1-komponentig,
lösemittelfrei Giscode D1, sehr emissionsarm,
Verbesserung der Festigkeit und Tragfähigkeit von
Untergründen, Haftsicher für nachfolgende Fliesenkleber

Ausführung gemäß Herstellervorgaben und
Einbausituation.

Bauteil: Wand, Höhe bis 2,60m
Untergrund: Kalkzementputz
Grundierung trocknen lassen.

Angebotenes Fabrikat: '....................................................' Vom Bieter einzutragen.
Menge: 45,000 m²

**2.130 Untergrund grundieren, Gipskarton**
Aufbringung einer Grundierung als Vorbehandlung
für die Aufnahme des nachfolgenden
Dünnbettmörtel- bzw. Verbundabdichtungssystems.
modifizierte Acrylharz-Dispersion, 1-komponentig,
lösemittelfrei Giscode D1, sehr emissionsarm,
Verbesserung der Festigkeit und Tragfähigkeit von
Untergründen, Haftsicher für nachfolgende Fliesenkleber

Ausführung gemäß Herstellervorgaben und
Einbausituation.

Bauteil: Wand, Höhe bis 2,60m
Untergrund: Gipskartonwände
Grundierung trocknen lassen.

Angebotenes Fabrikat: '....................................................' Vom Bieter einzutragen.
Menge: 180,000 m²

**2.140 Feinspachtelung Boden/Betonwände/ Zementputz**
Herstellen einer Feinspachtelung (Schichtdicke 1-5mm)
zum Schließen von kleinen Poren und Lunkern, Teilflächen
mit hydraulischer erhärtendem, flexiblem Dünnbettmörtel.

Zweck: Für die Aufnahme des nachfolgenden
Verbundabdichtungssystems auf Bodenflächen.
Bauteil: Boden, Wand bis Höhe 2,60m
Untergrund: Zementestrich, mit und ohne
Fußbodenheizung, Betonwände, Zementputz

Angebotenes Fabrikat: '....................................................' Vom Bieter einzutragen.
Menge: 100,000 m²

**2.150 Überstand von Randstreifen entfernen**
Überstand von Randstreifen anderer Gewerke an
Wänden und Estrichbegrenzungen entfernen und
fachgerecht entsorgen.
Ort: alle Fliesenbereiche
Menge: 244,000 m

**2.160 Flächenabdichtung (W1-I), Polymerdispersion**
Wand- und Bodenflächen der Wassereinwirkungsklasse
W1-I mit flexibler, verarbeitungsfertiger
Polymer-Dispersionsabdichtung in mindestens zwei
Arbeitsgängen im Streichverfahren beschichten.

An- und Abschlüsse an aufgehende Bauteile (Sockelbereiche,
auch Bereiche im Anschluss an Wannen und Duschtassen,
soweit unter dieser die Abdichtung nicht durchgeführt wird)
sind bis auf mindestens +5cm über Oberkante Fertigfußboden
abzudichten, in Türleibungen ist die Abdichtung
ebenfalls anzubringen (Türzargen werden nach der
Abdichtung eingebaut).
Der Auftrag jeder Schicht muss fehlstellenfrei in gleichmäßiger
Dicke erfolgen. Aufträge jeweils trocknen lassen.
Zur Kontrolle erfolgt der zweite Auftrag in einer Kontrastfarbe.
Gesamtstärke mindesten 0,5mm.

Anwendungsbereich: zum flexiblen Abdichten unter
Fliesenbelägen
Anforderung: Wassereinwirkungsklasse W1-I gemäß DIN18534,
Rissklasse R1-I gemäß DIN18534
Untergrund: Zementestrich, mit und ohne
Fußbodenheizung
Einbauort:
Wände: finale Festlegung der Flächen nach Anweisung
der Bauleitung, zur Orientierung:
Spülküche/ Küche (GK-Wände) bis Höhe 1,5m,
Duschen bis Höhe 2,50m,
GK-Trockenbauwände mit Waschtischen
bis Höhe 1,30m im EG und Höhe 1,50m im OG
(inklusive waagerechter Ablagen),
GK-Trockenbauwände mit WC´s bis Höhe 1,0m
Boden: WC 0.14, Putzm. 0.15, 1.20, Sanitär 1.07, 1.26,
WC 1.08, 1.27, Küche, Spülküche

Angebotenes Fabrikat: '....................................................' Vom Bieter einzutragen.
Menge: 233,000 m²

**2.170 Flächenabdichtung (W2-I), mineralische Dichtschlämme**
Bodenflächen der Wassereinwirkungsklasse
W2-1 nach DIN 18534, mit flexibler, rissüberbrückender,
haftsicherer, sehr emissionsarmer, mineralischer Dichtungsschlämme,
aus Feinzementmörtel mit elastifizierenden Kunststoffen abdichten,
in mindestens zwei Arbeitsgängen voll deckend beschichten,
Ausführung nach Herstellervorgaben, der Auftrag jeder Schicht
muss fehlstellenfrei in gleichmäßiger
Dicke erfolgen, Aufträge jeweils trocknen lassen,
Trockenschichtdicke an jeder Stelle mindestens 2mm
(ggf. dicker nach Herstellervorgaben)

Sockelbereiche sind bis auf mindestens +5cm über Oberkante
Fertigfußboden abzudichten, in Türleibungen ist die Abdichtung
ebenfalls anzubringen (Türzargen werden nach der
Abdichtung eingebaut)

Anwendungsbereich: zum flexiblen Abdichten unter
Fliesenbelägen
Anforderung: Wassereinwirkungsklasse W2-I gemäß DIN18534,
Rissklasse R1-I gemäß DIN18534
Untergrund: Zementestrich, mit und ohne
Fußbodenheizung
Einbauort: Räume mit Duschen ohne Duschabtrennung,
Sanitär 0.09, 0.28, Personal WC/DU 0.19, Außen-WC 0.32

Angebotenes Fabrikat: '....................................................' Vom Bieter einzutragen.
Menge: 62,000 m²

**2.180 Wandanschluss Duschtassen in Abdichtung**
Herstellen des Wandanschlusses von Duschtassen und Einbindung
in die Abdichtung wie folgt:
- Wannenranddichtband zum Anschluss des Duschwannenrandes
an die Abdichtungsschicht liefern und einbauen, ein am
Wannenrand verklebtes Wannendichtband muss vom AN
nach Einbau der Duschwanne noch zusätzlich in die bereits
vorhandene Abdichtungsebene mit eingedichtet werden
- Oberhalb von Wannendichtungsbändern und Dichtungsinnenecken
ist im Ixel ein Schnittschutzband einzubauen, um die Abdichtung
bei Wartung/Wechseln der Silikonfugen zu schützen
- Silikonfuge aus Silikondichtstoff, zwischen Fliesen und Duschtassen
ist ein ausreichender Abstand von ca. 4 mm - 5 mm für ausreichende
Flankenhaftung der Dichtstofffugen erforderlich, vor dem Einbau der
Silikonfuge ist eine Füllschnur als Unterbau einzulegen

Angebotenes Fabrikat Wannensichtband: '....................................................' Vom Bieter einzutragen.
Menge: 9,500 m

**2.190 Zulage: vorgefertigte Dichtband-Eckfüllstücken**
vorgefertigte Dichtband-Eckfüllstücken, passend zur
vorbeschriebenen Position 2.180, zum Einbau an
abgerundeten Wannenecken
Menge: 8,000 St.

**2.200 Abdichtung von Übergang Boden/Wand/Wand**
rissüberbrückendes, hochelastisches, gewebekaschiertes,
wasserdichtes, gegen Kalkwasser beständiges, emissionsarmes
Spezial-Gummi-Sicherheitsdichtband liefern
und über Anschluss- und Bewegungsfugen mit
Verbundabdichtungsmaterial fixieren
und vollständig mit Flächenabdichtung überdecken,
Stöße überlappend ausführen.

im Fugenbereich Boden/Wand ist auf eine
Schlaufenbildung des Dichtbandes zu achten:
zur Aufnahme der zu erwartenden Bewegungen ist
ein 40 mm breiter Randstreifen aus herausnehmbarer
Mineralwolle herzustellen, in den die Abdichtung im
Übergangsbereich Wand-Boden schlaufenförmig
vertieft eingearbeitet werden kann,

inklusive Einlage einer Schnittschutzeinlage

Einbauort: WC's, Sanitärräume, Putzm., Küchen
Anforderung: Wassereinwirkungsklasse W2-1 gemäß DIN18534

Angebotenes Fabrikat: '....................................................' Vom Bieter einzutragen.
Menge: 212,000 m

**2.210 Abdichtung von Aussen-/Innen-Ecken**
rissüberbrückendes, hochelastisches, gewebekaschiertes,
wasserdichtes, gegen Kalkwasser beständiges, emissionsarmes
Spezial-Gummi-Sicherheitsdichtband
als vorgefertigte Außen- und Innenecken liefern
und über Anschluss- und Bewegungsfugen einbauen
in Außen- und Innenecken, Ausführung gemäß
vorbeschriebener Position 2.200

Einbauort: WC's, Sanitärräume, DU, Küchen
Menge: 104,000 St

**2.220 Dichtmanschette Wand**
rissüberbrückende, hochelastische, gewebekaschierte,
wasserdichte, gegen Kalkwasser beständige,
emissionsarme Dichtmanschette liefern und über die
Rohrdurchführung stülpen, sodass die Manschette
das Rohr vollständig umfasst, anschließend mit
Abdichtungsmaterial fixieren. Vollflächiges Einbinden
in die Abdichtungsebene.
Vor der Endinstallation der Armaturen Fugen
zwischen Belag und Rohrdurchführung mit elastischen,
pilzhemmenden Fugenfüllstoff ausspritzen.
An Unterputz-Duscharmatur (Mischer) ist die
Verbundabdichtung unter Einlage von
alkalibeständigem Glasgittergewebe anzuschließen.
Lochdurchmesser nach Anforderung:
für Kalt-/Warm-/Schmutzwasseranschlüsse an
Waschtischen, Duschen, Toiletten
Untergrund: imprägnierte Gipskartonplatte

Angebotenes Fabrikat: '....................................................' Vom Bieter einzutragen.
Menge: 182,000 St

**2.230 Anschlussschiene Tür eindichten**
Anschlussschiene Boden aus Metall fachgerecht
in die vorbenannten Verbundabdichtung einbinden.
Abdichtung bis Oberkante Bodenbelag ausführen.
Anschlussschiene in separater Position/ bauseits.

Einbauort: WC's, Sanitärräume, DU, Küchen
Menge: 16,000 m

**2.240 Schutzabdeckung, Boden, Alukarton**
Schutzabdeckung für neu eingebauten Fliesenbelag.

Leistungsbestandteile
Aluminiumkaschierter Karton "Tetrapak"
Stöße staubdicht verklebt
Alle Wandanschlüsse staubdicht verklebt
Ausbau nach Anweisung der örtlichen Bauleitung
Entsorgung nach AVV-Schlüssel

Zweck: Schutz des neuen Fliesenbodens vor
Beschädigung, Verschmutzung und Staub
Vorleistung: Fliesenbelag

Einbauort:  nach Maßgabe der Bauleitung
Menge: 310,000 m²

### Titel 3 Fliesenarbeiten

#### Untertitel 3.1 Bodenfliesen

**3.1.10 Bodenfliesen, eben, matt, 30/60, R10**
Bodenbelag aus Feinsteinzeug nach DIN EN 14411,
1. Sortierung, in Innenräumen auf verlegefertigen Untergrund
im Dünnbett mit hydraulisch erhärtendem Dünnbettmörtel
verlegen.
- Ebenflächigkeit ggf. durch zusätzliche Maßnahmen herstellen
- Verlegung im Verband, Halb- oder Drittelverband,
in Sanitärräumen Verlegung gemäß Sanitär-Detailplänen
M 1:20 im Anhang,
- Kleber für den Innenbereich muss mindestens den Klassen
C2S1 nach DIN EN 12004 entsprechen
-die Fugen von Wand- und Bodenfliesen
sind durchlaufend Wand-Boden-Wand vorzusehen
- Kleberauftrag weitgehend vollflächig (in Nassbereichen)
mit zusätzlicher, rückseitiger Kratzspachtelung

Koordinierungsmaß: 30x60cm
Oberfläche: matt, eben
Rutschhemmung: R10
Farbe: warme Farben, grau/ hellgrau/ sand/ erdfarben/ taupe
Farbe nach Wahl AG aus Standardsortiment, nach Bemusterung,
min. 6 Farben zur Wahl, auch in verschiedenen Fabrikaten,
Optik: Steinoptik/ Strukturiert/ leichte Maserung
Fuge: passend zur Fliesenfarbe, nach Wahl AG

Einbauort : Sanitärräume, Lager, WC, etc.
Untergrund: Zementestrich/ Zementheizestrich

Angebotenes Fabrikat/Serie: '....................................................' Vom Bieter einzutragen.

Beispiel:
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Menge: 135,000 m²

**3.1.20 Bodenfliesen, eben, matt, 30/60, R9**
Bodenbelag aus Feinsteinzeug nach DIN EN 14411,
1. Sortierung, in Innenräumen auf verlegefertigen Untergrund
im Dünnbett mit hydraulisch erhärtendem Dünnbettmörtel
verlegen.
- Ebenflächigkeit ggf. durch zusätzliche Maßnahmen herstellen
- Verlegung im Verband, Halb- oder Drittelverband
- Kleber für den Innenbereich muss mindestens den Klassen
C2S1 nach DIN EN 12004 entsprechen.

Koordinierungsmaß: 30x60cm
Oberfläche: matt, eben
Rutschhemmung: R9
Farbe: warme Farben, grau/ hellgrau/ sand/ erdfarben/ taupe
Farbe nach Wahl AG aus Standardsortiment, nach Bemusterung,
min. 6 Farben zur Wahl, auch in verschiedenen Fabrikaten,
Optik: Steinoptik/ Strukturiert/ leichte Maserung
Fuge: passend zur Fliesenfarbe, nach Wahl AG

Das Fabrikat der Fliese muss optisch identisch mit der
Fliese der Vorposition 3.1.10 und aus derselben
Herstellerlinie sein, ist dies herstellerseits nicht
in R9 verfügbar, ist auch in dieser Position die Fliese
der Vorposition zu kalkulieren.

Einbauort : EG, Foyer, Treppenhäuser, Erschließung 0.20
Untergrund: Zementestrich

Angebotenes Fabrikat/Serie: '....................................................' Vom Bieter einzutragen.

Beispiel:
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Menge: 141,000 m²

**3.1.30 Bodenfliesen, eben, matt, 30/30, R11**
Bodenbelag aus Feinsteinzeug nach DIN EN 14411,
1. Sortierung, in Innenräumen auf verlegefertigen Untergrund
im Dünnbett mit hydraulisch erhärtendem Dünnbettmörtel
verlegen.
- Kleber für den Innenbereich muss mindestens den Klassen
C2S1 nach DIN EN 12004 entsprechen
- Kleberauftrag weitgehend vollflächig (in Nassbereichen)
mit zusätzlicher, rückseitiger Kratzspachtelung

Koordinierungsmaß: 30x30cm
Oberfläche: matt, eben
Rutschhemmung: R11
Farbe: grau/ dunkelgrau/ taupe
Farbe nach Wahl AG aus Standardsortiment
Optik: Steinoptik
Fuge: dunkelgrau

Einbauort: Küche, Spülküche
Untergrund: Zementestrich

Angebotenes Fabrikat/Serie: '....................................................' Vom Bieter einzutragen.
Menge: 34,000 m²

**3.1.40 Hohlkehlensockel**
Hohlkehlensockel als Formteil als Wandabschluss
aus Feinsteinzeugfliese, passend zur Bodenfliese der
vorbeschriebenen Position 3.1.30,
Verlegung mit durchgehender Fuge zum Bodenbelag

Breite: 30cm
Höhe: 10-12cm
Oberfläche: matt, eben
Farbe: grau/ dunkelgrau,
Farbe nach Wahl AG aus Standardsortiment
Optik: Steinoptik
Fuge: dunkelgrau
Einbauort: Küche, Spülküche

Angebotenes Fabrikat/Serie: '....................................................' Vom Bieter einzutragen.
Menge: 31,000 m

**3.1.50 Hohlkehlensockel, Innenecke**
Hohlkehlensockel, Innenecke als Formteil,
Feinsteinzeug unglasiert,
passend zum Hohlkehlensockel
Menge: 12,000 St.

**3.1.60 Hohlkehlensockel, Außenecke**
Hohlkehlensockel, Außenecke als Formteil,
Feinsteinzeug unglasiert,
passend zum Hohlkehlensockel
Menge: 4,000 St.

**3.1.70 Sockelfliese, 60/30, H=7-10cm**
Sockelfliese aus dem Sortiment der Bodenfliesen,
in Innenräumen nach DIN EN 14411.
Auf verlegefertigen Untergrund im Dünnbett mit hydraulisch
erhärtendem Dünnbettmörtel verlegen, die Fugen von
Sockel- und Bodenfliesen sind durchlaufend Wand-Boden-Wand
vorzusehen.

Koordinierungsmaß:  Höhe 7-10cm, Länge 60cm
Oberfläche: wie Bodenbelag Pos. 3.1.10 bzw. 3.1.20
Farbe: wie Bodenbelag Pos. 3.1.10 bzw. 3.1.20
Optik: wie Bodenbelag Pos. 3.1.10 bzw. 3.1.20
Fuge: wie Bodenbelag Pos. 3.1.10 bzw. 3.1.20

Einbauort: Foyer, Treppenhäuser,
Sanitärräume, Lager, WC, etc.
Untergrund: Zementputz, Gipsputz,
GK-Trockenbauwand, Stahlbetonwand

Angebotenes Fabrikat/Serie: '....................................................' Vom Bieter einzutragen.
Menge: 94,000 m

**3.1.80 Zulage Kleinflächen Dickbett**
Zulage für das Verlegen der Bodenfliesen aus Pos. 3.1.20
auf Kleinflächen im Dickbett, im Mörtelbett,
Inkl. erforderlicher Ausgleichsschicht aus geeignetem
Material, die Kleinflächen sind von den anschließenden
Fliesenbelägen konstruktiv getrennt, die Fugen sind
im Fliesenbelag aufzunehmen und dauerplastisch
in entsprechender Fugenfarbe zu verfugen

Kleinflächen: Aufkantungen am Aufzugschacht
Breite der Aufkantung: 17-20 cm
Gesamtaufbau: 30 mm
Menge: 1,250 m

#### Untertitel 3.2 Wandfliesen

**3.2.10 Wandfliesen, glasiert, 20/60, weiß**
Wandbekleidung aus Steingut, 1. Sortierung, in Innenräumen
nach DIN EN 14411, auf verlegefertigen Untergrund
im Dünnbett mit hydraulisch erhärtendem
Dünnbettmörtel verlegen.

Koordinierungsmaß: 20x60cm
Oberfläche: glasiert, matt, eben
Farbe: weiß
Fuge: hellgrau
Einbauort: alle Wandfliesen außer Küchen
Die Sanitär-Detailpläne M 1:20 sind bei der Kalkulation
zu berücksichtigen.

Angebotenes Fabrikat/ Serie: '....................................................' Vom Bieter einzutragen.
Menge: 210,000 m²

**3.2.20 Kleinflächen, wie Fensterleibungen/-stürze, T=25cm**
Kleinflächen, wie Fensterleibungen/ -stürze und
(Ober-) Seiten von GK-Vorwänden mit keramischen Fliesen
gemäß Vorposition 3.2.10 belegen, auf verlegefertigen Untergrund
im Dünnbett mit hydraulisch erhärtendem Dünnbettmörtel,
einschl. Schnitte und Gehrungsschnitt der Leibungsecken

Leibungstiefe: bis ca. 25 cm
Einbauort: Fensterleibung/
(Ober-) Seiten  von Vorwänden
Menge: 64,000 m

**3.2.30 Duschwannenträger einfliesen**
Wandbekleidung aus vorbenannten Wandfliesen 20x60,
weiß, Fliesen und Ausführung gemäß Vorposition 3.2.10, jedoch

Einbauort: Trägerelement Duschschürze, eben
Höhe: 15-20 cm
Menge: 5,500 m

**3.2.40 Fliesenspiegel Kinderküche UK 0,6m, OK 1,6m**
Wandbekleidung aus vorbenannten Wandfliesen 20x60,
weiß, Fliesen und Ausführung gemäß Vorposition 3.2.10,
als Fliesenspiegel, UK 0,80 m, OK 1,60 m

Einbauort:  Kinderrestaurant, EG
Menge: 6,000 m²

**3.2.50 Fliesenspiegel Teeküche UK 0,8m, OK 1,6m**
Wandbekleidung aus vorbenannten Wandfliesen 20x60,
weiß, Fliesen und Ausführung gemäß Vorposition 3.2.10,
als Fliesenspiegel, UK 0,80 m, OK 1,60 m

Einbauort:  Teeküche, OG
Menge: 4,500 m²

**3.2.60 Wandfliesen, glasiert, Küchen, 30/30, weiß**
Wandbekleidung aus Steingut, 1. Sortierung, in Innenräumen nach DIN EN 14411, auf verlegefertigen Untergrund
im Dünnbett mit hydraulisch erhärtendem Dünnbettmörtel verlegen.

Koordinierungsmaß: 30x30cm
Oberfläche : glasiert, matt, eben
Farbe: weiß
Fuge: hellgrau
Einbauort: Küche, Spülküche

Angebotenes Fabrikat/Serie: '....................................................' Vom Bieter einzutragen.
Menge: 80,000 m²

**3.2.70 Zulage für Löcher in Wandbekleidung bis Durchm.50mm**
Zulage für die Herstellung von Löchern für
Installationen und Einbauteile in der Wandbekleidung.
Lochgröße: bis Durchmesser 50 mm
für Halterungen, Kalt-, Warmwasserventile, WC-Spülung
Menge: 210,000 Stck

**3.2.80 Zulage für Löcher in Wandbekleidung 50-125mm**
Zulage für die Herstellung von Löchern für
Installationen und Einbauteile in der Wandbekleidung.
Lochgröße: 50 bis 125 mm
Menge: 40,000 Stck

**3.2.90 Zulage für Anarbeiten an Betätigungsplatten**
Zulage für das Anarbeiten der Wandbekleidung an
Aussparungen im Belag (Betätigungsplatte Spülung o.ä.)
ca. 20x30cm
Menge: 24,000 St

**3.2.100 Zulage für Anarbeiten Wandbekleidung >0,1m²**
Zulage für das Anarbeiten der Wandbekleidung an
Aussparungen im Belag (z. B. Badspiegel)
von mehr als 0,1m² Einzelgröße
Menge: 22,000 St

#### Untertitel 3.3 Treppenfliesen

**3.3.10 Betonstufen: Verunreinigungen, Trennschichten mechanisch entfernen**
Verunreinigungen, Trennmittelrückstände, Sinterschichten oder
Mehlkornschichten mechanisch entfernen (schleifen),
in Teilflächen, Ausführung nach Anweisung durch Bauleitung,
Flächen auf Eignung, Trag- und Haftfähigkeit prüfen.

Bauteil: Wand, Höhe bis 3,50m
Untergrund: Fertigteil-Stahlbetontreppen
Abrechnung: in Länge Stufe (Tritt- oder Setz-)
Menge: 75,000 m

**3.3.20 Fliesen auf Innentreppe, TRH1, Stg.17/30, 60/30 R9, L=1,60m**
Bodenbelag aus Feinsteinzeugfliesen  nach DIN-EN 14411,
1. Sortierung, in Innenräumen auf Tritt- und Setzstufen
aus Betonfertigteilen, im Dünnbett mit hydraulisch
erhärtendem Dünnbettmörtel verlegen,
einschließlich Vorbereiten des Untergrundes
(Staubsaugen, Grundieren).

- Ebenflächigkeit ggf. durch zusätzliche Maßnahmen herstellen
- Verlegung im Verband, Halb- oder Drittelverband
- Kleber für den Innenbereich muss mindestens den Klassen
C2S1 nach DIN EN 12004 entsprechen.

Koordinierungsmaß: 60x30cm
Oberfläche : unglasiert, matt, eben
Rutschhemmung: R9
Farbe+Optik+Fuge wie Fliesen der Position 3.1.20,
Farbe: warme Farben, grau/ hellgrau/ sand/ erdfarben
Farbe nach Wahl AG aus Standardsortiment, nach Bemusterung,
min. 6 Farben zur Wahl, auch in verschiedenen Fabrikaten,
Optik: Steinoptik/ Strukturiert/ leichte Maserung
Fuge: passend zur Fliesenfarbe, nach Wahl AG
Verlegung: Tritt-und Setzstufe mit durchgehender Fuge

Einbauort : TRH 1, EG bis OG
Untergrund: Stahlbeton
Trittstufe: 30 cm
Setzstufe: 17 cm
Treppenbreite: 1,60 m
Abrechnung: 1 Stück = eine Trittstufe mit einer Setzstufe

Die Trittstufen erhalten ein Treppenmarkierungsprofil, das in einer gesonderten Position ausgeschrieben wird

Angebotenes Fabrikat/Serie: '....................................................' Vom Bieter einzutragen.
Menge: 22,000 St

**3.3.30 Fliesen auf Innentreppe, TRH 2, Stg.17/30, 60/30 R9, L=1,40m**
Bodenbelag für Treppenstufen (Tritt- und Setzstufen)
Fliesen und Ausführung wie vorbeschriebene Position 3.3.20,
jedoch Treppenbreite = 1,40m.
Menge: 22,000 St

**3.3.40 Bodenfliesen, Treppenpodeste, 60/30 R9**
Bodenbelag aus Feinsteinzeug nach DIN EN 14411
auf Treppenpodesten, Fliesen und Ausführung wie
vorbeschriebene Position 3.3.20, das Fugenbild der
Treppenläufe ist auf den Podesten fortzuführen

Einbauort: TRH 1 und TRH 2
Menge: 8,700 m²

**3.3.50 Wischleisten an Tritt- und Setzstufen, Steig 17/30**
Wischleisten aus Bodenfliesen an Tritt- und Setzstufen
zur angrenzenden Wand und als Abschluss an Treppenaugen,
Fliesen und Ausführung wie vorbeschriebene Position 3.3.20

Sockelhöhe: 7-10 cm, gleich der Sockelhöhe aus Pos. 3.1.70
Einbauort: TRH 1 und TRH 2
Treppenabmessung:
2 Treppenanlagen je 22 Steigungen 17/30 cm
Abrechnung: 1 Stück = Wischleiste an einer Seite einer
Trittstufe inklusive der Wischleiste an einer Seite der
zugehörigen Setzstufe
Menge: 88,000 St

**3.3.60 Wischleisten auf Treppenpodest**
Wischleisten aus Bodenfliesen auf Zwischenpodesten
zur angrenzenden Wand und als Abschluss an Treppenaugen,
Fliesen und Ausführung wie vorbeschriebene Position 3.3.20

Sockelhöhe: 7-10 cm, gleich der Sockelhöhe aus Pos. 3.1.70
Einbauort: TRH 1 und TRH 2
Menge: 10,200 m

**3.3.70 Treppenmarkierungsprofile TRH 1, L= 1,60m**
eingelassenes Treppenstufenvorderkantenmarkierungsprofil
nach DIN 18095, über die gesamte Stufenbreite,
an jeder Stufe,
Treppenstufenprofil, bestehend aus einem Alu-Trägerprofil
mit trapezförmig gelochtem Befestigungsschenkel
mit darin eingeklemmter, rutschhemmender und
auswechselbarer Auftrittsfläche aus rutschhemmendem
Kunststoff liefern und im Zuge der Fliesenverlegung auf den
Stufen als eingelassenes Kantenprofil mit den Fliesen
bündig und fachgerecht unter Beachtung der
Herstellerangaben verlegen.

Die Auftrittsfläche (Trittstufe) beträgt ca. 40 -50 mm,
die Ansichtskante an der Stirnseite (Setzstufe)
muss mind. 10 mm betragen.
Der Hellkontrast LRV zur Stufe muss min. den Wert
50 erreichen, der Leuchtdichtekontrast zwischen der
helleren und der dunkleren Farbe muss min. 0,4 betragen.

Rutschfestigkeit wie Treppenbelag: R 9
Treppenbreite: 1,60 m
Farbe: nach Wunsch AG aus dem Standardsortiment,
kontrastreich zur Farbe der Treppenfliesen

Angebotenes Fabrikat: '....................................................' Vom Bieter einzutragen.
Menge: 22,000 St

**3.3.80 Treppenmarkierungsprofile TRH 2, L= 1,40m**
Treppenmarkierungsprofil wie Vorposition 3.3.70,
jedoch für Treppenbreite: 1,40 m
Menge: 22,000 St

#### Untertitel 3.4 Einbauteile

**3.4.10 Sauberlaufzone B=2,50m L=2,25m**
Sauberlaufzone bestehend aus Fußabstreifermatte
für stark frequentierte Eingänge liefern und einbauen,
Breite=2,50m Länge=2,25m
- Einsatzbereich: Kindertagesstätte, Innenbereich
- Belastung: normale bis starke Belastung,
Öffentliche Gebäude,
Nutzungsklasse Klasse 33 DIN EN ISO 10874
- Beroll- und Befahrbarkeit: Kinderwagen, Rollstühle
- Brandverhalten: schwerentflammbar, cfl s1 EN 13501-1
- Trägerprofil: verwindungsteifes Aluminium mit
unterseitiger Trittschalldämmung
- Trägerprofil-Farbe: Standard natur eloxiert
- Schmutzart: Grob-, Fein- und Feuchtschmutz
- Einlage: die Einlage muss zum Auffangen
von unter anderem feuchtem Sand und
feuchtem Straßenstaub geeignet sein
(Nachweis mit Produktdatenblatt)
- Farbe Einlage: nach Wahl AG aus Standardsortiment
- Zusatzprofil: Bürstenleiste grau
- abriebfest, robust
- Mattenhöhe ca. 22mm
- ab einer Breite von 3,0 m oder einem Mattengewicht
von 30 kg ist die Matte zu teilen

Angebotenes Fabrikat: '....................................................' Vom Bieter einzutragen.

Vor Bestellung ist ein Aufmaß des bauseits gelieferten
Winkelrahmens zu nehmen.
Der Winkelrahmen (Edelstahl) wird durch das Gewerk
Estrich geliefert und bereits in den Estrich eingelassen.
Menge: 1,000 St

**3.4.20 Sauberlaufzone B=4,25m L=2,05m**
Sauberlaufzone bestehend aus Fußabstreifermatte
für stark frequentierte Eingänge liefern und einbauen,
Anforderungen und Ausführung wie vorbeschriebene
Position 3.4.10, jedoch
Breite=4,25m Länge=2,05m
Menge: 1,000 St

**3.4.30 Sauberlaufzone B=2,50m L=1,95m**
Sauberlaufzone bestehend aus Fußabstreifermatte
für stark frequentierte Eingänge liefern und einbauen,
Anforderungen und Ausführung wie vorbeschriebene
Position 3.4.10, jedoch
Breite=2,50m Länge=1,95m
Menge: 1,000 St

**3.4.40 Dehnungsfugenprofil Fliesenbelag, Schallentkopplung**
Dehnungsfugenprofile liefern und im Dünnbett unter
Bodenfliesenbelag einbauen,
die Herstellervorgaben sind einzuhalten

- Profil: aus zwei Aluminiumschenkeln mit eingelegtem
Kunststoff als Bewegungszone, Befestigungsprofile
zum Einlegen in das Dünnbett unter Fliesenbelag
- Profilhöhe: entsprechend Fliesendicke
- Breite der Bewegungsfuge 6-8mm
- Funktion: Schallentkopplung, Dehnfuge, Schutz der
Fliesenkanten
- Schallschutz: Schallunterbrechung im Bodenbelag,
Reduzierung von Trittschall- und Körperschallübetragung
- Mechanische Beanspruchung: mäßig,
starker Personenverkehr, leichte Befahrbarkeit
(Kinderwagen, Rollstuhl)
- inklusive Schließen des Fugenraums auf beiden Seiten
des Profils mit geeignetem dauerelastischen Füllstoff
- Einbausituation: in Höhe Türblatt zwischen zwei gefliesten
Räumen, Dehnfugen
- Einbauort: Treppenhaus, Foyer, Sanitärräume

Angebotenes Fabrikat: '....................................................' Vom Bieter einzutragen.
Menge: 15,000 m

**3.4.50 Abschlussschiene Fliesenbelag**
Abschlussprofil liefern und im Dünnbett unter
Bodenfliesenbelag einbauen,
die Herstellervorgaben sind einzuhalten

- Profil: aus einem Edelstahlschenkel mit
Befestigungsprofil zum Einlegen in das Dünnbett
unter Bodenfliesen
- Profilhöhe: entsprechend Fliesendicke
- Funktion: Schutz der Fliesenkanten, Belagswechsel
- Mechanische Beanspruchung: mäßig,
starker Personenverkehr, leichte Befahrbarkeit
(Kinderwagen, Rollstuhl)
- inklusive Schließen des Fugenraums auf der Fliesenseite
des Profils mit geeignetem dauerelastischen Füllstoff
- Einbausituation: in Höhe Türblatt zwischen Räumen
mit Belagswechsel, Oberkante der Beläge ist gleich
- Einbauort: Treppenhaus, Foyer, Sanitärräume

Angebotenes Fabrikat: '....................................................' Vom Bieter einzutragen.
Menge: 25,000 m

**3.4.60 Revisionsklappe, bauseits 20x20cm Fliesen 20/20**
Revisionstür, bauseits vorhanden, mit Wandfliesen
passend zur Wand belegen.
Verlegen mit durchlaufenden Fugen zum Wandbelag.

Größe Revisionstür: 20x20cm
Fliesengröße: 20x20
Einbauort: Sanitärräume
Menge: 5,000 St

**3.4.70 Anschlussfugen Wand-Boden, Wand-Wand**
Dauerelastische Anschlussfugen zwischen Wand- und
Bodenbelag, Sockel und Bodenbelag, Wand-Wand mit
einem Silikon-Dichtstoff, fungizid, alterungsbeständig herstellen
einschl. Vorreinigung.
Eine Dreiflankenhaftung des Dichtstoffes ist durch den
Einbau einer geschlossenzelligen Rundschnur zu vermeiden.

Farbe: passend zum Fliesenbelag
Menge: 500,000 m

**3.4.80 Anschlussfugen Sanitärobjekte**
dauerelastische Anschlussfugen zwischen
Sanitärobjekten und Wand mit einem
Silikon-Dichtstoff, fungizid, alterungs-beständig
herstellen einschl. Vorreinigung.

Farbe: weiß
Menge: 65,000 m

**3.4.90 Abschluss-Eckschienen, Viertelkreis, alu-natur**
Abschlussleiste für vorgenannte Wandfliesen
an freistehenden senkrechten und waagerechten
Außenecken als Viertelkreisschiene zum Schutz
der Fliesenkante, zur Vermeidung von Stoßverletzungen,
zum Abdecken der unglasierten Kanten von Wandfliesen

Farbe: Alumimiumfarben
Material:  Aluminium natur
Menge: 35,000 m

**3.4.100 Badspiegel, Einbau- 400x600mm**
Kristallspiegelglas ESG liefern und an Wand / teilw.
Fliesenaussparung im Fliesenraster kleben,
unsichtbar rückseitig auf der Wand verklebt,
Kanten gefast, geschliffen, poliert,
Fugenverschluss auf Silikonbasis transparent

Untergrund: Trockenbauwand
Einbauort: Sanitär 0.09, 0.28, 1.07, 1.26, 0.32
Maße: 400x600 mm
Menge: 17,000 St

**3.4.110 Badspiegel, Einbau- 800x800mm**
Kristallspiegelglas ESG, Material und Ausführung
wie Vorposition 3.4.100 jedoch

Maße: 800x800 mm
Einbauort: Sanitär 0.03, 0.19, 0.33, 1.16
Menge: 4,000 St

**3.4.120 Badspiegel, Einbau- 600x1200mm**
Kristallspiegelglas ESG, Material und Ausführung
wie Vorposition 3.4.100 jedoch

Maße: 600x1200 mm
Einbauort: Beh.-WC 0.14
Menge: 1,000 St

**3.4.130 Nachträgliches Anarbeiten Wandfliesen an Türzargen**
Pauschale für das Anarbeiten an nachträglich
montierte Türzargen nach Fertigstellung der sonstigen
Bauleistungen des Fliesenlegers

Abrechnungseinheit:
je erforderlicher Anfahrt nach Abschluss der Bauarbeiten
Menge: 1,000 St

#### Untertitel 3.5 Stundenlohnarbeiten

*Hinweis: Hinweis - Stundenlohnarbeiten*
Stundenlohnarbeiten sollten nur für Leistungen
geringeren Umfangs, die überwiegend Lohnkosten
verursachen, mit realistischen Mengenansatz
aufgenommen werden. Siehe auch VOB/A, §7, Abs. 1, Nr.
4. Die Dokumentation nach §15 Nr. 3 VOB/B ist zu
beachten.

Stundenlöhne enthalten die Zulagen für Feiertags-,
Samstags- und Sonntagsarbeit sowie für Überstunden.
Mit den Stundenlöhnen sind im Weiteren Fahrkosten,
Aufwendungen für Verpflegung, Übernachtung sowie
Kleinmaterialien, Einsatz von Kleinmaschinen und
Verbrauchsmaterialien usw. abgegolten.
Ein Anspruch auf Ableistung der nachstehend genannten
Stunden besteht generell nicht.
Ein Vergütungsanspruch für Zeitaufwendungen entsteht
nur, wenn die voraussichtlich benötigten Aufwendungen
vor Arbeitsausführung von der Bauleitung
bestätigt/beauftragt wurden.
Für einfache Tätigkeiten, wie Transport, Reinigung,
Stemm- und Abbrucharbeiten etc., gelangen grundsätzlich
nur die Stundensätze für Bauhelfer zur Abrechnung.
Die vom AN angegebenen Stundensätze werden als
Grundlage wechselseitiger Zeitaufwandsverrechnung
zwischen AN und AG herangezogen.

**3.5.10 Stundenlohnarbeit / Facharbeiter**
Stunde(n) eines Facharbeiters für nicht erfasste
Leistungen gegen besonderen Nachweis einschließlich
aller Lohnnebenkosten.
Menge: 4,000 Std

**3.5.20 Stundenlohnarbeit / Helfer**
Stunde(n) eines Helfers für nicht erfasste Leistungen
gegen besonderen Nachweis einschließlich aller
Lohnnebenkosten.
Menge: 4,000 Std

**3.5.30 Stundenlohnarbeit / Auszubildender**
Stunde(n) eines Auszubildenden im '.....' Lehrjahr für
nicht erfasste Leistungen gegen besonderen Nachweis
einschließlich aller Lohnnebenkosten.
Menge: 4,000 Std
